# Erweiterung Schule Grassau
Angebotsaufforderung (GAEB 90, DA83)
Vergabenummer: 95
DV-Nummer: 95
Währung: EUR
Auftraggeber: Gemeinde Grassau

## Mobile Trennwand
Datum: 21.08.26

### 01 Mobile Trennwand

*Hinweis*
1.  ALLGEMEINES

1.1  Abkürzungen in der Ausschreibung
   -  AG  Auftraggeber
   -  AN  Auftragnehmer
   -  o.glw.  oder gleichwertig
   -  v.g.  vorgenannt
   -  EP  Einheitspreis
   -  OK RB  Oberkante Rohboden
   -  OK FFB  Oberkante Fertigfußboden
   -  Mw  Mauerwerk
   -  Stb  Stahlbeton

1.2  Lage des Grundstücks
  Das Grundstück befindet innerhalb der Gemeinde
  83224 Grassau, Landkreis Traunstein, Flnr. 74,
  Schulgebäude Birkenweg 10 - 14

1.3  Umgebung
  Begrenzung:
  im Norden:  Öffentl. Straße Birkenweg mit
Wohnbebauung,
  Kindergarten und Schule (Containeranlage)
  im Osten:  Sporthalle
  im Westen:  Bestandsschulgebäude
  und Süden:  Gemeindestraße, Brachflächen

Die Baumaßnahme wird bei laufendem Betrieb der
benachbarten Sporthalle und  des Schulgebäudes
ausgeführt. Der Birkenweg vor dem Sanierungsgebäude
wird zeitgleich zur Sanierung und
Erweiterungsbaumaßnahme als Schulweg zur
Schulcontaineranlage genutzt.
Der AN hat dafür zu sorgen, dass weder für Personen
noch für den ruhenden und fließenden Verkehr
angrenzender Straßen noch für benachbarte Gebäude
keine Gefährdung durch die Bauarbeiten bestehen.
Für eine an die Baustelle angrenzende sichere
Verkehrsführung ist zu sorgen.
Der Auftragnehmer hat sicherzustellen, dass der
Baubereich nach den geltenden Vorschriften abgesperrt
und gesichert ist, sowohl bei laufendem
Baustellenbetrieb als auch während der arbeitsfreien
Zeit.
Für den ausreichenden Emmissions- und Immissionschutz
hat der AN zu sorgen.
Alle hierfür notwendigen Aufwendungen sind in die EP
einzurechnen, sofern nicht gesonderte Positionen im LV
beschrieben sind.
Lärmintensive Arbeiten sind mind. 14 Tage vor der
Ausführung bei der Bauleitung anzumelden.
Vor Beginn der Arbeiten hat sich der AN über die
örtlichen Gegebenheiten hinsichtlich Maschineneinsatz,
Lagerflächen für Personalunterkünfte, Geräte, Material
etc. zu informieren.

  Liefer- und Abtransport sind so zu terminieren,
dass diese nicht mit Betrieb der bebachbarten
Sporthalle und der Schule sowie dem Verkehr im Umfeld
der Schulcontaineranlage und des Kindergartens
kollidieren. Vorwiegend sind dabei die Uhrzeiten des
allgemein üblichen Beginns und Endes des werktäglichen
Schul-/Kindergartenbetriebs zu berücksichtigen.
Wartende Baustellen-LKW sind im Umfeld des
Kindergartens und der Schulcontaineranlage nicht
zulässig.
An der Baustellenausfahrt ist bei An- und Abtransport
stets ein Sicherheitsposten (Einweiser) zu platzieren,
der die gefahrlose Ein- und Ausfahrt von LKW und
sonstigen Fahrzeuge zur Baustelle regelt.

Die gesetzlichen Auflagen des Umweltschutzes sind
einzuhalten.
Die Geräte- und Maschinenschutzverordnung in der
aktuellen Fassung sowie die einschlägigen Vorschriften
für die Lagerung wassergefährdender Flüssigkeiten sind
zu beachten.
Die Richtlinien zum Schutz von Bäumen und Sträuchern
im Bereich von Baustellen (RSBB) sind zu beachten.
Im Hinblick auf Baulärm gelten die Anforderungen
-  des BIMSchG
-  der Allg. Verwaltungsvorschrift gg.
  Baulärm-Geräuschimmissionen
-  aller übrigen einschlägigen landesrechtlichen
  Vorschriften Bayerns

  Die Baustellenordnung des SiGeKo ist vom AN
einzuhalten.

1.4  Auflagen aus der Baugenehmigung
  Die Auflagen aus der Baugenehmigung sind
grundsätzlich zu
  beachten, diese wurden jedoch bereits im LV
berücksichtigt .

1.5  Höhenentwicklung
  Das vorhandene Baugelände liegt nahezu ebenflächig
im Mittel mit
  OK auf ca. 537,15 m üNN etwa auf OK Straßennieveau
des
  Birkenwegs.
  Leichte Höhenunterschiede bis ca. 60 cm sind durch
Anschüttungen
  und Lichtgräben unmittelbar am Schulgebäudes
vorhanden.

  Gebäudebezugshöhe  +/- 0,00  =  538,53 m.ü.NN

  OK FFB EG Bestandsgebäude
  BT4  = +0,04= 538,57

  OK FFB EG Neubau
  BT6  = -1,48= 537,05

  Höhe FFB Bestand und Neubau müssen ab dem 1.OG der
selben Höhe entsprechen und sind je Stockwerk zu
überprüfen.

1.6  Erschließung
  Das Baugrundstück wird von der Orthenburger Straße
(B305) aus
  über die Marktstraße entlang der Südseite und  vom
Birkenwed  entlang der Nordseite des bestehenden
  Schulkomplexes erschlossen.

Park und Lagerflächen
Park- und Lagerflächen sind auf der
Baustelleneinrichtungsfläche  vorhanden.

1.7  Bauablauf, Bauwerk und Nutzung
  Das Baumaßnahme ist planerisch in einzelne Bauteile
gegliedert
  und ausführungstechnisch in zeitlich getrennte
Bauabschnitte
  unterteilt.
  Der Bestandsgebäudekomplex wurde in den
Bauabschnitten 1 + 2
  saniert.
  Der 3. Bauabschnitt umfasst die Erstellung des
nicht unterkellerten,
  4 geschossigen Erweiteungsneubaues sowie eines
Verbindungsgangs zwischen Erweiterungsbau und vorhandenem
Sporthallenneubau.

  Erweiterungsbau:
  Gründung:  Stahlbeton-Fundamentbodenplatte

  Konstruktion:  Innen- und Außenwände, Decken und
Innentreppen
  aus Stahlbeton, obere Geschossdecke mit obenseitiger Wärmedämmung

  Dach:  Gleichschenkeliges Walmdach, als Kaltdach
in
  zimmermannsmäßiger Holzkonstruktion mit Pfetten
  und Sparren, Dachneigung 16,3°, mit mittig angeordnetem Lichtdachaufbau

  Eindeckung:  Dachziegel auf Lattung und
Konterlattung

  Fassaden:  Vorgehängte, hinterlüftete, senkrecht
angeordnete
  Holzverkleidung, wärmgedämmt.

  Innenausbau:  Verputzte Stb-Innenwände und
Trockenbauinnenwände mit GK-Beplankung.
  Sanitärbereiche und Küche mit Wand- und Bodenfliesen, Treppenräume mit Bodenfliesen, Linoleumbodenbeläge in den Fluren und Klassenräumen,
  Parkett in den Gemeinschafträumen, Aula, Bühne
  etc. im EG.

  Fenster und
  Türen:  Alu-Pfosten-Riegel-Fassade im EG, sonst
Alu-Holz-
  Fenster, Screen-Sonnenschutz, Alu-Türelemente
  innen, Raumtüren in Holz mit Stahlzargen

  Technische
  Ausrüstung:  Neuinstallation und
  -ausstattung der Elektro-, Sanitär-, Heizungs-
und
  Lüftungstechnik, Neueinrichtung der WC etc. im
  gesamten Gebäudekomplex.

  Verbindungsgang:
  Konstruktion:  Stahlbetonbau aus Stützen,
Unterzügen, WU-
  Fundamentbodenplatte und Einzelfundamenten

  Dach:  Wärmegedämmtes Pultdach über
Verbindungsgang,
  Dachneigung 14°, und 5° geneigtes Flachdach über
  Pausenhof, beide in Stahlbeton mit Metaldeckung

  Fassaden:  WDVS auf Betonteilen,
Alu-Pfosten-Riegel-Fassade

  Innenausbau:  Gespachtelte Stb-Innenwände und
Trockenbauinnenwände mit GK-Beplankung.
  Sanitärbereiche und Küche mit Wand- und Bodenfliesen, Treppenräume mit Bodenfliesen, Linoleumbodenbeläge in den Fluren und Klassenräumen,
  Parkett in den Gemeinschafträumen, Aula, Bühne
  etc. im EG.

1.8  Baubewachung
  Eine Baubewachung ist nicht vorgesehen!

1.9  Nebenleistungen
  Die Kosten für Baustrom und Bauwasser trägt der AG.

  Ergänzend zu den Nebenleistungen der VOB werden
  folgende Leistungen nicht gesondert vergütet, und
sind in
  die Einheitspreise einzukalkulieren sofern nicht
gesonderte
  Positionen dafür vorgesehen sind:
   -  Behinderungen oder Mehraufwendungen durch
gleichzeitig
  laufende Arbeiten.

1.10  Planausgabe
  Die Planausgabe erfolgt grundsätzlich über die
Ausgabeplattform
  PLANFRED. Dem AN werden nach erfolgter Beauftragung
  sämtlicher Pläne und Ausführungsunterlagen
zugesendet.

  Vom AN sind Ausführungspläne rechtzeitig vor
Ausführungsbeginn
  beim AG anzufordern.

*Hinweis*
Zusätzliche Technische Vorbemerkungen, allgemein

Grundlage
Die Technischen Vorbemerkungen gelten für alle im
Folgenden beschriebenen Leistungsbereiche sowie
ergänzend die Zusätzlichen Technischen Vorbemerkungen einschl. der Normen, die den einzelnen
Leistungsbereichen vorangestellt sind.
Zugrundegelegt ist die VOB Teil C, die jeweils
zutreffenden Normen und Regeln in der zum
Vertragsschluss gültigen Fassung einschließlich der
Änderungen, Berichtigungen und Beiblätter,
insbesondere:

DIN  18 299  Allgemeine Regelungen für Bauarbeiten
jeder Art
DIN  18 202  Maßtoleranzen im Hochbau
DIN  4 102  Brandverhalten von Bauteilen und
Baustoffen
DIN  4 108  Wärmeschutz im Hochbau
DIN  4 109  Schallschutz im Hochbau

ergänzend gelten grundlegend:
-  die Pläne des Architekten
-  die Pläne und Auflagen des Statikers sowie der
übrigen Sonderfachleute und
  Bausachverständigen
-  VDE-, VDEW-und VDI-Richtlinien, soweit für das
jeweilige Gewerk zutreffend
-  die Bayerische Bauordnung
-  die Auflagen der Bauaufsichtsbehörden
-  die Richtlinien und Vorschriften der Berufs- und
Fachverbände
-  die Richtlinien und Empfehlungen von Fachinstituten
-  die Unfallverhütungsvorschriften der
Berufsgenossenschaften
-  das aktuelle Energieeinspargesetz - EEG
-  die Einbau- und Verarbeitungsvorschriften der
Hersteller
-  alle anerkannten Fachregeln sowie neuesten techn.
Erkenntnisse
-  das Kreislaufwirtschafts- und Abfallgesetz
(KrW-/AbfG), gültige Fassung.

Hinweis zur Leistungsausführung nach Bauabschnitten
Die ausgeschriebenen Leistungen umfassen nur den 3.
Bauabschnitt.
Die einzelnen Bauabschnitte mit Untergliederung in
Bauteile sind dem beigefügten  Übersichtsplan zm
Leistungsverzeichnis zu entnehmen.

Der AN hat dafür zu sorgen, dass weder für Personen
noch für den ruhenden und fließenden Verkehr
angrenzender Straßen noch für benachbarte Gebäude
keine Gefährdung durch die Bauarbeiten bestehen.
Für eine an die Baustelle angrenzende sichere
Verkehrsführung ist zu sorgen.
Der Auftragnehmer hat sicherzustellen, dass der
Baubereich nach den geltenden Vorschriften abgesperrt
und gesichert ist, sowohl bei laufendem
Baustellenbetrieb als auch während der arbeitsfreien
Zeit.
Für den ausreichenden Emmissions- und Immissionschutz
hat der AN zu sorgen.

Alle hierfür notwendigen Aufwendungen sind in die EP
einzurechnen, sofern nicht gesonderte Positionen im LV
beschrieben sind.
Lärmintensive Arbeiten sind mind. 14 Tage vor der
Ausführung bei der Bauleitung anzumelden.
Vor Beginn der Arbeiten hat sich der AN über die
örtlichen Gegebenheiten hinsichtlich Maschineneinsatz,
Lagerflächen für Personalunterkünfte, Geräte, Material
etc. zu informieren.

Bauseitige Leistungen
Die Kosten für Baustrom und Bauwasser trägt der AG.

Baustellenordnung
Liefer- und Abtransport sind so zu terminieren, dass
diese nicht mit Betrieb der angrenzenden Schule, der
benachbarten Sporthalle sowie dem Verkehr im Umfeld
der Schulcontaineranlage und des Kindergartens
kollidieren. Vorwiegend sind dabei die Uhrzeiten des
allgemein üblichen Beginns und Endes des werktäglichen
Schul-/Kindergartenbetriebs zu berücksichtigen.
Wartende Baustellen-LKW sind im Umfeld des
Kindergartens und der Schulcontaineranlage nicht
zulässig.
An- und Abtransporte sind mit Hilfe von
Sicherheitsposten (Einweiser) zu organisieren, der die
gefahrlose Ein- und Ausfahrt von LKW und sonstigen
Fahrzeuge zur Baustelle regelt.

Die gesetzlichen Auflagen des Umweltschutzes sind
einzuhalten.
Die Geräte- und Maschinenschutzverordnung in der
aktuellen Fassung sowie die einschlägigen Vorschriften
für die Lagerung wassergefährdender Flüssigkeiten sind
zu beachten.
Die Richtlinien zum Schutz von Bäumen und Sträuchern
im Bereich von Baustellen (RSBB) sind zu beachten.

Im Hinblick auf Baulärm gelten die Anforderungen
-  des BIMSchG
-  der Allg. Verwaltungsvorschrift ggf.
Baulärm-Geräuschimmissionen
-  aller übrigen einschlägigen landesrechtlichen
Vorschriften Bayerns.

Die Baustellenordnung des SiGeKo ist vom AN
einzuhalten.

Leistungsumfang und Preise
Die ausgeschriebenen Leistungen sind in fix und
fertiger Arbeit einschl. Materiallieferung,
Gerätestellung und -vorhaltung, Vertragen an der
Baustelle, eventueller Zwischenlagerung und Einbau
incl. aller Nebenleistungen anzubieten und im
Auftragsfalle auszuführen. Die Einheitspreise sind dem
entsprechent zu kalkulieren.
Der Auftragnehmer übernimmt für die angebotenen
Leistungen die Verpflichtung der Vollständigkeit, d.h.
Leistungen und Nebenleistungen, die sich bei den
Einzelbeschrieben zwangsläufig ergeben, sind einzukalkulieren,
auch wenn diese nicht ausdrücklich erwähnt sind.

Nebenleistungen sind in den gewerkespezivischen ZTV´s
sowie in Positionstexten beschrieben.

Der Auftragnehmer ist verpflichtet, von Ihm bzw.
seiner Sub- und Nachunternehmen verursachte
Beschädigungen und Verschmutzungen jeder Art an best.
Gebäuden und Freianlagen auf seine Kosten zu
beseitigen.
Weiteres ist in den Technischen Vorbemerkungen zu den
einzelnen Leistungstiteln/-bereichen beschrieben.

Anforderungen an Baumaterialien, -stoffe und -teile
Alle Stoffe sind, soweit die Positionsbeschreibung
nichts Gegenteiliges festlegt, vom AN zu liefern.
Es dürfen nur zugelassene Baustoffe verwendet werden.
Sie dürfen keine Schadstoffe, bzw.
gesundheitsgefährdende Stoffe enthalten.
HFCKW- und FCKW-haltige Produkte dürfen nicht
eingebaut werden.
Materialien, Dimensionierungen und die Ausführung von
Bauteilen müssen den geprüften, statischen Vorgaben,
den brandschutztechnischen Auflagen, den wärme- und
schallschutztechnischen Anforderungen entsprechen.
Der im Leistungsbeschrieb geforderte Standard ist
einzuhalten. Die Produktauswahl bleibt dem Bieter
überlassen. Die Gleichwertigkeit des angebotenen
Produktes ist in jedem Falle kostenfrei nachzuweisen.
Materialnachweise, Produktzertifikate und
Prüfzeugnisse sind vor der Ausführung unaufgefordert
der Bauleitung vorzulegen.

Materialauszüge
erfolgen eigenverantwortlich durch den AN unter
Berücksichtigung der Herstellerrichtlinien.
Nachweise und Bescheinigungen bezüglich Qualität,
Brandverhalten, Toxizität u.ä. von Werkstoffen sind
vor dem Einbau vom AN unaufgefordert und kostenfrei
vorzulegen.

Terminplan
Innerhalb von 10 Tagen nach Auftragserteilung ist vom
Auftragnehmer auf Basis des
Projektterminplanes der Bauleitung und auf Grundlage
der Vertragsfristen ein detailierter Ablaufsplan für
sein Gewerk mit Terminierung von Leistungsabschnitten
zu erstellen und der Bauleitung zu übergeben.
Die terminliche Abwicklung und zeitliche Kontrolle der
Baudurchführung erfolgt mittels fortgeschriebenem
Balkenpan und Terminlisten.
Der Auftragnehmer erkennt diese Steuerung als
verbindlich an.

Baustellenbesprechungen
Der AN ist in seiner Kooperationspflicht nach § 4 Abs.
1 VOB/B verpflichtet, nach erfolgter Beauftragung an
der Anlaufberatung vor dem Ausführungsbeginn seiner
Leistung sowie im weiteren Zeitraum seiner
Leistungserbringung am wöchentlichen Jourfix
teilzunehmen. Die Teilnahme kann durch Anwesenheit
einer für diese Baustelle verantwortlichen Fachkraft
des AN als Fachbauleitung abgedeckt werden. Diese
Fachkraft muss
-  weisungsbefugt sein gegenüber dem auf der
Baustelle tätigen Personal des AN
-  autorisiert sein Entscheidungen, Festlegungen u.
dgl. im Rahmen der aktiven
  Beteiligung des AN am Bauprozess zu treffen
-  der deutschen Sprache mächtig sein.
Der aus der Kooperationspflicht hervorgehende Aufwand
ist in den Angebotspreis einzukalkulieren
(Baustellengemeinkosten).

Höhenverhältnisse und Maße
Die Höhenverhältnisse sind vor Beginn der Arbeiten vom
AN eigenverantwortlich zu überprüfen.
Alle Maße sind am Bau zu nehmen. Bei Überschreitung
der Toleranzgrenzen nach DIN 18201 und 18203 ist der
Auftraggeber zu verständigen
Das gilt insbesondere für vorhandene und vorgesehene
Winkeltoleranzen.
Bei Abweichungen von den Planungsunterlagen ist
unverzüglich die Bauleitung zu informieren.

Hinweise zur Abrechnung/Aufmaß
Alle Leistungen, die nicht aus Plänen und Zeichnungen
ermittelt werden können, bzw. von diesen abweichen,
sind gemeinsam mit der Bauleitung des AG aufzumessen.
Nachträglich vorgelegte Aufmaßblätter, die nicht das
gemeinsame Aufmaß ergänzen oder diesem widersprechen,
werden nicht anerkannt.
Die Aufmasse sind ständig, dem Baufortschritt
entsprechend, zu erstellen und mit den darauf
basierenden Rechnungsstellungen einzureichen.
Rechnungen, die nicht durch gemeinsame Aufmasse belegt
sind werden nicht anerkannt.

Vom AN sind auf Verlangen ergänzende Aufmaßskizzen
kostenfrei zu erstellen und vorzulegen.
Aufmaße zu den Leistungen bei mehreren Bauabschnitten,
Bauteilen oder Gebäuden sind nach diesen getrennt zu
erstellen; auch dann, wenn diese im
Leistungsverzeichnis gesamtheitlich und nicht getrennt
ausgeschrieben wurden.
Abschlagsrechnungen, die nach erfolgter Abnahme der
Baumaßnahme eingereicht werden, werden nicht
akzeptiert.

Bautagebuch
Das Führen eines Bautagebuches ist in den
gewerkespezifischen ZTV geregelt.

Schutz von Fremdgewerken
Der AN ist verpflichtet Fremdgewerke ohne zusätzliche
Aufforderung wirksam vor Verschmutzung und
Beschädigungen zu schützen. Von Ihm bzw. seiner Sub-
und Nachunternehmen verursachte Beschädigungen und
Verschmutzungen jeder Art an Vorgewerken sowie an
bestehenden Gebäuden und Freianlagen hat er auf seine
Kosten zu beseitigen.
Kommt er dieser Verpflichtung nicht nach, kann dies
durch Dritte auf seine Kosten erfolgen. Verursachte
Schäden gehen zu Lasten des AN.

Schuttbeseitigung
Die Baustelle ist ständig rein zu halten und einschl.
der Zufahrten ist regelmäßig,
wenn erforderlich arbeitstäglich, von Verunreinigungen
(Bauschutt, Verschmutzung
der Straße durch Baustellenfahrzeuge, etc.) zu säubern.
Die Beseitigung und Entsorgung des aus der eigenen
Arbeit anfallenden Schutts und Verunreinigung sowie
Verpackungsmaterial hat ohne zusätzliche Aufforderung
zu erfolgen.
Vergraben und Verbrennen an der Baustelle ist nicht
statthaft.
Kommt der AN der Verpflichtung nicht nach, geschieht
dies durch Dritte auf Rechnung des AN.

Rauchen und Alkoholkonsum
Im Gebäude, auf dem gesamten Baugelände und entlang
von Schulwegen ist das Rauchen sowie das Konsumieren
von Alkohol verboten. Davon ausgenommen ist der vom AN
eingerichtete Pausenbereich (z. B. Personalcontainer).
Ein absolutes Alkoholverbot auf der Baustelle und
während der Arbeitszeiten des AN liegt im eigenen
Verantwortungsbereich des AN.
Vergraben und Verbrennen an der Baustelle ist nicht
statthaft. Kommt der AN der Verpflichtung nicht nach,
geschieht dies durch Dritte auf Rechnung des AN.

*Hinweis*
Zusätzliche Technische Vorbemerkungen zum
Leistungsumfang
Mobile Trennwand

Grundlage
Zugrundegelegt ist die VOB Teil B/C, die jeweils
zutreffenden EN-, DIN-, bzw. ATV-Bestimmungen in der
zum Vertragsschluss gültigen Fassung einschließlich
der Änderungen, Berichtigungen und Beiblätter,
insbesondere:

DIN  18 355  Tischlerarbeiten
DIN  18 360  Metallbau-, u. Schlosserarbeiten
DIN  18 357  Beschlagarbeiten
DIN  18 361  Verglasungsarbeiten
DIN  18 364  Korrosionsschutz an Stahl- und
Aluminiumbauten
DIN  18 336  Abdichtungsarbeiten
DIN EN  13 501  Klassifizierung von Bauprodukten und
Bauarten zu ihrem
  Brandverhalten

Soweit in der Leistungsbeschreibung auf Technische
Spezifikationen, z. B. nationale
Normen, mit denen Europäische Normen umgesetzt werden,
europäische technische Zulassungen, gemeinsame
technische Spezifikationen, internationale Normen,
Bezug genommen wird, werden auch ohne den
ausdrücklichen Zusatz: "oder gleichwertig", immer
gleichwertige Technische Spezifikationen in Bezug
genommen.

Leistungsumfang
Die ausgeschriebenen Leistungen sind in fix und
fertiger Arbeit einschl. Materiallieferung,
Gerätestellung, Vertragen an der Baustelle,
eventueller Zwischenlagerung und Einbau inkl. aller
Nebenleistungen nach
DIN 18299 sowie sämtlicher unter Grundlage
aufgelisteten DIN anzubieten und im Auftragsfalle
auszuführen.
Desweiteren sind folgende Leistungen mit dem EP der
Positionen abgegolten und werden nicht gesondert
vergütet:
-  Alle Maße sind vom AN vor der Materialbestellung
vor Ort zu überprüfen.
-  Bemusterung der angebotenen Türelemente vor
Ausführung, anhand von
  techn.Merkblättern, Prospektmaterial etc.
Musterstücke des Herstellers zu
  beschichteten Platten sowie Qualitätsproben aller
Beschläge sind vorzulegen.
-  Erbringen von Nachweisen bezüglich Qualität etc.
-  Nachweise des geforderten Schalldämmmaßes (RwP)
der Türen sind vor
  Ausführung vorzulegen.
-  Sonderausführungen sind mit dem Architekten
abzustimmen.
-  Beschlags- und Zusatzteil, die in der Aufstellung
nicht aufgeführt sind, aber zur
  Funktion benötigt werden, müssen im Einheitspreis
enthalten sein.
-  Bohren, Stemmen sowie Verguß von Ankerlöchern o.
ä. in Beton und
  Mauerwerk
-  Befestigungsmittel und Anschlussmaterial
-  Unterfüttern und Ausgleichen von Rohbautoleranzen
-  Wirksamer Schutz von Fremdgewerken und der eigenen
Leistungen
-  Zeitversetzte Montage der Trag- und Laufschienen
gegenüber dem Einbau der
  Wandelemente
-  Feineinstellung aller Türflügel und
Bedienelemente vor Bezug des
  Gebäudes. Einweisung des Hausmeisters bei
automatischen
  Bedienvorrichtungen
-  Das Entfernen von Etiketten, Klebestreifen,
Schutzüberzügen, Markierungen.

Planvorgaben
Sämtliche Elementaufteilungen, Öffnungsarten etc. sind
den beigefügten Ausführungsplänen des LVs zu
entnehmen. Die in den Positionen angegebenen
Abmessungen beziehen sich auf die lichten
Rohbauöffnungsmaße.
Materialauszüge erfolgen eigenverantwortlich durch den
AN.
Ungeachtet dessen sind alle Maße durch den AN
eigenverantwortlich am Bau zu nehmen (Aufmaß).

Fertigungsunterlagen
Vom AN sind unmittelbar nach erfolgter Detailklärung
Werkstatt- und Montagepläne anzufertigen und
rechtzeitig vor Beginn der Fertigung vorzulegen.
Für die Richtigkeit der eingetragenen Maße bleibt der
AN allein verantwortlich. Vom Architekten freigegebene
Zeichnungen entbinden den AN nicht von Verantwortung
und Haftung bezügl. der von ihm angebotenen
Konstruktion. Die  v.g. Fertigungsunterlagen sind in
die Positionen einzukalkulieren und mit dem
Angebotspreis abgegolten.

Statische Anforderungen
Die Konstruktionen inkl. der Verbindungselemente
müssen die planmäßig auf sie einwirkenden Kräfte
aufnehmen und sicher in die Tragekonstruktion des
Rohbaus abtragen. Bei der Bemessung ist nach DIN 1055,
Teil 3, eine von der Raumseite her auf das Element
wirkende Horizontalkraft zu berücksichtigen. Der AN
hat den statischen Nachweis bzw. Typenstatik für die
von Ihm angebotene Mobile Trennwandkonstruktion
eigenverantwortlich zu führen und mit dem Angebot
vorzulegen, er trägt die volle Verantwortung für die
uneingeschränkte Standsicherheit, auch während jedem
Zeitpunkt der Bauphase.

Anforderungen an Werkstoffe, Materialien und Bauteile
Materialien, Dimensionierungen und die Ausführung von
Bauteilen müssen den geprüften statischen Vorgaben,
den brandschutztechnischen sowie den wärme- und
schallschutztechnischen Anforderungen entsprechen.
Nachweise über die gesundheitsschädliche
Unbedenklichkeit verwendeter Holzwerkstoffplatten
sowie Farben, Lacke und sonstiger Beschichtungen sind
vom AN zu erbringen. Hierzu sind Urkunden mit dem
Prüfsiegel des Bundesverbandes für "Baubiologische
Produkte e. V., Stuttgart " baubiologisch geprüft und
überwacht durch staatliche Materialprüfstellen" im
Rahmen der Bestandsdokumentation.
Im Weiteren sind Prüfzeugnisse und Zulassungen sowie
Produkt und CE-Kennzeichnungen entsprechender
Materialien vom AN unaufgefordert vorzulegen.
Ohne Nachweisführung besteht für den AG keine
Verpflichtung zur Abnahme der Leistungen.

Materialspezifisches Verhalten
Der AN hat sämtliche Konstruktionen in Abstimmung mit
dem Architekten eigenverantwortlich so auszubilden,
daß Material bedingte Veränderungen sicher und ohne
Störungen aufgenommen werden können. Dies betrifft
insbesondere Längenänderungen auf Grund thermischer
Einflüsse und die Gefahr von Kontaktkorrossion.

Firmen- und Materialvorgaben
im Leistungsbeschrieb geforderte Standard ist
einzuhalten. Die Produktauswahl bleibt dem Bieter
überlassen. Die Gleichwertigkeit des angebotenen
Produktes ist in jedem Falle kostenfrei nachzuweisen.
Materialnachweise, Produktzertifikate und
Prüfzeugnisse sind vor der Ausführung unaufgefordert
der Bauleitung vorzulegen.

Höhenverhältnisse
Rohbauabmessungen, insbesondere Höhenverhältnisse sind
vor Beginn der Arbeiten vom AN eigenverantwortlich zu
überprüfen. Bei Abweichungen von den
Planungsunterlagen ist unverzüglich die Bauleitung zu
informieren.

#### Titel 01.01 Konstruktion, Lieferung + Montage

*Hinweis*
Mobile Trennwand - Konstruktionsbeschreibung und
Anforderungen

1.1  Allgemeine Beschreibung
Schalldämmende, mobile Trennwand bestehend aus einzeln
verfahrbaren Elementen, die im aufgebauten Zustand den
Eindruck einer festen, ebenen Wand ergeben. Beidseitig
beplankt, akustisch freischwingend.
In geschlossenem Zustand ohne sichtbare
Verschraubungen und Profile und/oder Metallteile, wie
Verbindungslemente o. dgl.

1.2  Leitfabrikat und Konstruktionsbeschreibung
Zur technischen Definition und Ausstattung ist die
nachfolgend beschriebene mobile Trennwandanlage
technisch angelehnt an den folgende
Anlagenfabrikat/-typ als Leitfabrikat:

Hersteller:  Karl Günther GmbH & Co.
  Mobile Trennwände
  72293 Glatten
  Tel.  0 74 43 - 96 18-0
  Fax  0 74 43 - 96 18-30

Typ:  E 10

Die Wertung der Angebots erfolgt auf technischer
Gleichwertigkeit der angebotenen mobilen
Trennwandanlage.
Dem Bieter ist es freigestellt dieses oder ein
Fabrikat/System nach seiner Wahl anzubieten, welches
in den Kriterien der Technik, Design und
Nachhaltigkeit als gleichwertig nachgewiesen ist.
Aussagefähige Nachweise zur Gleichwertigkeit sowie
technische Unterlagen sind dem Angebot beizufügen.
ImWeiteren sind folgende Prüf- und Eignungsnachweise
mit dem Angebot  einzureichen:

-  Der Prüfbericht über die TÜV-Prüfung nach DIN
31000 für eine betriebsfertige, eingebaute Trennwand.

-  der kleine Eignungsnachweis nach LBO, DIN 4100 und
VOB C/DIN 18 335 für "einfache Stahlbauten" nach DIN
4100 für die Deckenlaufschienensysteme sowie deren
Abhängekonstruktionen.

-  das gültige Zertifikat über das
Qualitätsmanagementsystem nach DIN EN ISO 9001 des
Herstellers der Trennwandanlage.

-  Schalldämmungnachweis nach DIN 20140-3 zur
angebotenen mobilen Trennwand entsprechend dem
ausgeschriebenen Schalldämmwert.
  Umgerechnete Prüfzeugnisse oder Prüfzeugnisse
überholter Normen werden nicht anerkannt.

1.3  Konstruktionsbeschreibung
Konstruktionsaufbau:
Grundaufbau aus  verwindungssteifer
Stahlrahmenkonstruktion aus ringsum geschlossen
verschweißtem Rechteckrohr, ohne jegliche Bodenführung
in einem wartungsfreien geräuscharm laufenden
Deckenlaufschienen- bzw. Rollensystem hängend.
Bedienung manuell.
Schalldämmung geprüft nach DIN EN 20 140-3.
TÜV-Prüfung nach DIN 31000.

Beplankung:
Qualitätsspanplatten nach DIN 68763, Emissionsklasse
E1, akustisch freischwingend aufgebracht. Oberfläche
mehrlagige HPL-Beschichtung nach DIN EN 438, d= 0,8
mm, kratzund stoßfest nach RAL-RG, lichtecht mind.
Stufe 6 und wasserdampfgetestet nach DIN 68765,
temperaturbeständig nach DIN 68 861 7A,
426 und DIN EN 85, reinigungsbeständig nach DIN 68 765
und 68 861, Farbe Resopal nach Wahl des AG und
Standard.
Die Beplankungen müssen für Wartungszwecke,
Reparaturen und Behebung von Oberflächenschäden im
hängenden Zustand durch einfaches Aus- und Einhängen
ohne Elementausbau, Zerlegung am Bau oder kompletten
Elementaustausch einzeln austauschbar sein.

Elementverbindung:
Form- und kraftschlüssige seitliche Verbindung der
Elemente durch im geschlossenen Zustand nicht
sichtbare eloxierte Aluminium-Stirnprofile mit
integrierten Mehrfach-Dichtlippen und Magnetband im
Nut-Feder-System. Eintauchtiefe 20 mm.
Zum Schutz vor Vandalismus keine offen liegenden
zusätzlichen Dichtungen an den Elementkanten.

Abdichtung nach oben/unten:
Abdichtung obenseitig zur Deckenschiene und fußseitig
zum Boden durch bewegliche, druckausgleichende,
federgelagerten Doppeldichtleisten-Druckbalken aus
Aluminium, schwarz eloxiert, zur manuellen Bedienung
über stirnseitig mit abnehmbarer Handkurbel zu
betätigendem Doppelscherengetriebe. Ausfahrhub min.
30mm.
Anpressdruck 1500 N bis 3000 N mit statischen Nachweis
als standfeste und gegen Seitendruck sichere Wand.

Höhenjustierung der Elemente:
Jedes einzelne Wandelemente ist mittels
Höhenverstellmechanik, bedienbar ohne Öffnen von
Decke, Laufschiene oder Element zum Ausgleichen von
leichten Unebenheiten an Decke und Boden.
Bei Oberflächenschäden kann die Wandelement-Deckplatte
ohne Elementausbau oder Zerlegung am Bau ausgewechselt
werden.

Teleskopelemente und Bedienung:
Das an die Wandanschlüsse abschließende
Trennwandelement ist als Teleskopelement in gleicher
Oberfläche ist zusätzlich mit seitlich innen
liegendendem und eingefahren flächenbündigem
Kammerdruckbalken ausgestattet. Klappteile sind nicht
zugelassen.
Der Hub muss ca. 50 mm ausfahrbar sein, zum
Ausgleichen bauseitiger Längenunterschiede. Die
Bedienung erfolgt mechanisch über ein Kegelradgetriebe
zentral von der Fläche aus mittels einer Kurbel in 120
cm Höhe. Der seitliche Anpressdruck muss von 0 bis
1000 N einstellbar und mechanisch abgesichert sein.
(Eine halbautomatische Bedienung ist in separater
Position als Zulage beschrieben.)

Wandanschlüsse:
Wandanschlüsse befestigt auf Stb-Umfassungswänden der
Trennwand, bestehend aus:
-  Einseitig, werkseitg vorgerichtetes
Wandanschlusselement in durchlaufener Höhe,
  Stärke, Oberfläche einschl. stirnseitigem
Rahmenprofil wie Trennwand, Breite ca.
  70 mm,
-  Einseitig, werkseitig vorgerichtete Deckleiste in
durchlaufener Höhe, aus Material
  der Trennwandbeplankung, Breite 100mm wie
Trennwand, für den dichten
  Anschluss des Teleskopelements der Trennwand
-  Elastischer Fugenanschlussausbildung mit
Dichtbandhinterlegung am Anschluss
  an Umfassungswand.

Laufschienen- bzw. Rollensystem:
Rollensystem-Laufschiene aus Aluminium,
Querschnittabmessung  80/92 mm B/H; Abzweigungen,
Kreuzungen und Weichen verschweißt, ohne die Optik
störende Laufschienenstöße.
Elementaufhängung an wartungsfreien, kugelgelagerten
Spezial-Doppelrollen-
Laufwagen für absolut leichtgängigen und leisen Lauf
und zur Verhinderung des Absackens der Elemente beim
Durchfahren von Abzweigungen, Kreuzungen oder Weichen.

Befestigung/Abhängung der Laufschiene:
Zum Ausgleich eventueller Deckendurchbiegungen ist die
Abhängung mittels einer verstellbaren
korrosionsgeschützten Konstruktion an statisch
belastbare Bauwerksteilen zu erbringen. Starre, nicht verstellbaren
Abhängekonstruktionen sind nicht zugelassen.

Abschottung:
Nicht erfoderlich, da eine lichte Abhängehöhe nur im
Parkbereich der Trennwand besteht.

Schlupftürelement:
Verfahrbares Trennwandelement mit 1-flügeliger
Schlupftür, d= 100 mm, mit umlaufendem
Stahlprofil-Portalrahmen, d= 155mm, flächenbündig in
Trennwand integriert. Türblatt mit integrierten
beidseitigen Holmen aus verschweißten
Stahlrohrprofilen mit Arretierungsriegel, ohne
Bodenriegel, mit  3-seitiger Doppelfalzprofilierung
mit 2-facher Falzdichtung und automatisch absenkbarer
Bodendichtungsleiste, Panik-Fallen-Riegelschloß nach
DIN 18 250, Klasse 5, für 1-flügelige, in Verbindung
mit Beschlägen nach DIN EN 179 zugelassenen
Notausgangstüren, Fluchttür-Schließfunktion B
(Umschaltfunktion), PZ-gelocht, mit Edelstahl-Stulp
für bauseitigen Profilzylinder, Turnhallenbeschlag
Fabr. FSB Nr. 7950 in Aluminium EV1 eloxiert,
angeschlagen mit kugelgelagerten 3-Lappen-Bändern am
Portalrahmen sowie mit integriertem Türschließer.
Automatische Verriegelung des Türblattes beim
Verfahren des Trennwandelements.

2.0  Anforderungen an die Mobile Trennwand

Einbauort:  Aula / Musik

Lichte Abmessung
mobile Trennwand:  ca. 563 mm x 3200 mm B x H

Wandelemente
Anzahl/Teilung:  5 Stk, gleichmäßige Teilung inkl.1x
Schlupftür,
  2x Teleskopelemente, 2x Wandanschlüsse

Lichte Abmessung
je Wandelement:  ca. 1055 mm x 3200 mm B x H

Lichte Öffnung
Schlupftür:  ca. 885 mm x 2135 mm  B x H

Wandanschluss:  ca. 70 mm x 3200 mm, mit ca. 25 m
beidseitige
  Schattenfuge

Laufschienensystem:  Aluminium, 80 mm x 92 mm B x H,
RAL 7016
  anthrazitgrau.

Laufschienenbefestigung:  direkt an Stb-Unterzug
(geschlossene Trennwand)

Elementaufhängung:  2 Punkt-Aufhängung

Abhängungshöhe:  keine bei geschlossener Trennwand

Abschottungshöhe:  keine

Oberfläche:  0,8 mm Schichtstoffplatte HPL (Resopal
o. glw. A.),
  nach Wahl und Standard

Bedienung Elemente
und Druckbalken:  Manuell über systemzugehörige
Handkurbel
Schalldämmung:  Rw,R= 50 dB, Rw,P ? 58 dB

Elementdicke:  100 mm

Rahmen:  Stahlrahmen, verschweißt,
  Verbundsysteme sind nicht  zugelassen!

Parkbereich:  Parkvariante D, rechtwinkelig in
Wandnische neben
  Achse ausgefahrene Trennwand

**01.01.1 Lieferung und Montage moblle Trennwand**
Mobile Trennwand gemäß "Mobile Trennwand -
Konstruktionsbeschreibung und Anforderungen", für den Einbau in
lichte Bauöffnung:
ca. 563 cm x 320 cm BxH,
als vollständiges Bauteil einschl. sämtlichem
erforderlichen Systemzubehör liefern und montieren bis
zur betriebsfertigen Übergabe inkl. aller
erforderlicher Technische Unterlagen und
Betriebsanleitungen.
Des Weiteren sind folgende Leistungen in der Position
enthalten:
-  Statischer Nachweis bzw. Typenstatik zur Mobilen
  Trennwand, (Einreichung mit dem Angebot)
-  Konstruktionszeichnungen, (Einreichung nach
Beauftragung)
-  Die Einweisung des erforderlichen
Bedienungspersonals
  (Hausmeister etc.).

Der zeitversetzte Einbau des Trag- und
Laufschienensystems  gegenüber der Wandelemente zur
Fertigstellung der Leistung ist einschl. aller An- und
Abfahrten in den EP der Position einzukalkulieren.

Wichtiger Hinweis:
Die Angabe des angebotenen Fabrikats/Typ ist zur
Wertung des Angebots unbedingt erforderlich. Fehlende
und nicht eindeutige Angaben führen zum Ausschluss aus
der Wertung.
Das angebotene Fabrikat/Typ ist bindend und wird in
ggf. weiteren Texten/Positionen, auch bei wiederholtem
Verweis auf das Leitfabrikat, nicht mehr abgefragt.

Angebote mit Klauseln, Ausschlüssen etc. werden grundsätzlich von der Wertung ausgeschlossen.

Vom AN geforderte Vorauszahlungen für Lieferleistungen
sind über Vorauszahlungsbürgschaften abzusichern.

Vom Bieter angebotenes Fabrikat:
Typ:...................................................
.................................................

Hersteller:............................................
.......................................................
.

Elementdicke:..........................................
.......................................................
...

Gewicht
kg/m2:.................................................
...................................................

Verschweißter Stahlrahmen:  ....? Ja / ..?. .Nein

Beschreibung der
Notbedienung:..........................................
.......................................................
...
Menge: 1,000 Stk

**01.01.2 Zulage halbautomatische Bedienung**
Teilautomatisches Bediensystem zum Auf- und Abbau der
einzelnen Trennwandelemente mittels Motorantrieb. Die
Stromzuführung erfolgt von Element zu Element über
stirnseitig eingebaute Kontakte. Die Einspeisung der
Anlage erfolgt über ein steckerfertiges Netzgerät. Die
Aus- und Einfahrmechanik der Druckbalken wird über
einen zentralen Sschlüsselschalter gesteuert.
Die Funktion der Druckbalken und Bedienung der
Elemente ist auch bei einer evtl. Störung
(Stromausfall) gewährleistet, mittels manueller
Bedienung mit Handkurbel in 120 cm zum Aus- und
Einfahren der  Druckbalkendichtungen (s.
Teleskopelemente).

Technische Daten:
Eingangsspannung:  230V AC / 50Hz, 1-phasig
Ausgangsspannung:  12V DC / 24V
Leistung:  100 W
Anpressdruck:  2000 N
Schutzart:  IP 20

Die Ausführung der Position ist ausdrücklich mit dem
Architekten / Bauleitung des AG zu vereinbaren.
Menge: 1,000 psch

**01.01.3 Zulage für Schienenabhängung h=150 cm**
Zulage zur zuvor beschriebenen Trennwand für die
Abhängung von der Führungsschienen im Bereich der
Parkstellung ca. 150cm, in justierbarer Befestigung an
Stahlbetondecke, mittels
Gewindestangen und Flachstahlplatten.
Befestigungsabstände und Abhängeprofile nach
Systemstatik des Herstellers.
Menge: 4,000 m

**01.01.4 Zulage Schattenfugenausbildung bei Wandanschluss**
Zulage beidseitige Schattenfugenausbildung am
werkseitig vorgerichteten Wandanschlusselement für den
Trennwandanschluss an die Gebäudewand, schwarzfarbig
offenpoorig lasiert, Glanzgrad matt.
Trennwandhöhe:  ca. 3200 mm
Schattenfugenbreite:  25 mm.

Die Ausführung der Position ist ausdrücklich mit dem
Architekten / Bauleitung des AG zu vereinbaren.
Menge: 1,000 psch

#### Titel 01.02 Dokumentation und Arbeiten auf Nachweis

**01.02.1 Bestandsdokumentation**
Erstellen einer Bestandsdokumentation über die
erbrachte Leistung. Alle in den unten aufgelisteten
Angaben zu den Nummern 1-5 müssen unter Einhaltung der
nachstehenden Gliederung enthalten sein.

Inhaltsverzeichnis

1.  Firmendaten
1.1  Ansprechpartner
1.2  Fachbauleitererklärung
1.3  Fachunternehmererklärung
1.4  Übereinstimmungserklärung

2.  Planunterlagen

3.  Produkt- und Gerätedatenblätter /
  Verwendbarkeitsnachweis etc.

4.  Nachweise (Konstruktionen, Funktionstests, etc.)

5.  Pflegeanweisung mit Wartungshinweise
  Wartungsverträge

Hinweis zur Bestandsdokumentation:
Die Bestandsdokumentation ist mind. 10 Tage vor der
Abnahme vorzulegen.
Der AN ist erst nach Vorlage der Dokumentation zur
Stellung der Schlussrechnung berechtigt.
Die gesamte Bestandsdokumentation ist auf einen
mobilen Datenträger (Stick o. glw.) sowie in 1-Fach in
Papierform (A4-Ordner) dem Bauherrn zu überreichen.
Die Bestandsdokumentation ist vorab per E-Mail an die
Bauleitung zu senden.
Die vollständige Bestandsdokumentation ist Bestandteil
der Leistung und Voraussetzung zur Zahlung der Schlussrechnung.
Menge: 1,000 psch

*Hinweis*
Unvorhersehbare Leistungen, die sich bei der
Ausführung des Auftrags zwingend zur Erstellung des
Werkes ergeben und unverzüglich vom Auftragnehmer
erfüllt werden müssen, sind vor Arbeitsbeginn bei der
Bauleitung anzuzeigen.
Regiearbeiten dürfen nur auf ausdrückliche Anordnung
bzw. mit Genehmigung der Bauleitung durchgeführt
werden.
Berichte hierüber sind spätestens 3 Tage nach
Ausführung zur Unterschrift vorzulegen. Nicht
gegengezeichnete Berichte werden bei der Abrechnung
nicht anerkannt.
In den schriftlichen Regieberichten ist aufzuführen:
-  das Datum
-  die Bezeichnung der Baustelle
-  die genaue Bezeichnung des Ausführungsortes
innerhalb der Baustelle
-  die Art der Leistung,
-  die Namen der Arbeitskräfte und deren Berufs-,
Lohn- und Gehaltsgruppe
-  die geleisteten Arbeitsstunden je Arbeitskraft
-  Geräteeinsatz mit Bezeichnung
-  verwendete Materialien

Stundenlohn- bzw. Regiearbeiten werden nach den
vereinbarten Sätzen einschl. aller Zuschläge wie
Unternehmerzuschläge, Lohnnebenkosten, Fahrgeld,
Auslösen und dergleichen abgerechnet. Zeitzulagen
erfolgen nach dem, bei der Ausführung, geltenden
Tarifvertrag.
Bei allen Arbeiten wird nur die jeweils dafür
notwendige Qualifikation des Personals anerkannt.
Polier- und Aufsichtstunden werden nicht extra
vergütet.
Es gelten die festen Stundenverrechnungssätze, in
denen unaufgegliedert Lohn- und wirksame Leistungen
sowie Lohn- und Gehaltsnebenkosten, wie Auslösungen,
Trennungs-, Wege-, Unterkunftsgeld, und Reisekosten,
enthalten sind.
Zuschläge für Nacht-, Sonntags- und Feiertagsarbeiten
sind nicht in die Verrechnungssätze einzubeziehen.
Der Bieter erklärt, daß die Verrechnungssätze unter
Beachtung der preisrechtlichen Vorschriften ermittelt
wurden und unabhängig von der Anzahl der abgerechneten
Stunden gelten.

**01.02.2 Obermonteur**
für unvorhersehbare Arbeiten, für deren Ausführung der
die Fachkenntnisse und der Rang eines Obermonteurs
erforderlich sind.
Menge: 4,000 Std

**01.02.3 Facharbeiter/Monteur**
für unvorhersehbare Arbeiten, für deren Ausführung eine
Facharbeiterausbildung erforderlich ist.
Menge: 6,000 Std

#### Titel 01.03 Wartung

**01.03.1 Jährliche Prüfung und Wartung der mobilen Trennwand**
Jährliche Prüfung, Wartung und Instandhaltung der
Mobilen Trennwand im Zeitraum der vertraglich
vereinbarten Mängelansprüchefrist von 4 Jahren (48
Monaten),
gem. VOB, Teil B, §13, Abs. 4.

Der Wartungspreis wird in die Wertung des Angebotes
mit einbezogen.

Prüfungs- und Wartungsintervalle in Abständen von
maximal zwölf Monaten pro Jahr auf ordnungsgemäßes und
störungsfreies Zusammenwirken aller zur Komponenten und
Bauteile der Mobilen Trennwand mit Schlupftür.

Die jährliche Prüfung, Wartung und Instandhaltung
darf nur von einem Sachverständigen oder einer dafür
autorisierten Fachkraft ausgeführt werden.
Umfang, Ergebnis und Zeitpunkt der jährlichen Prüfung
und Wartung sind in einem dafür anzulegenden Prüfbuch
zu protokollieren. Das Prüfbuch ist mit der
Einrichtung der Anlagen dem AG zu überreichen.

Der Angebotspreis hat sämtliche im Rahmen der
Inspektions- und Wartungsarbeiten anfallenden Klein-,
Reinigungs- und Schmiermaterialien zu enthalten.

Leistungsmerkmale und Leistungsumfang der Prüfung,
Wartung und Instandhaltung:

-  Einmalige Wartung je Vertragsjahr
-  Prüfung, Wartung und Einstellen der Wandelemente,
  Dichtungen und umlaufende Anschlüsse, Elementjustierungen und Funktionsprüfung,
-  Spalt- und Fugenmaße kontrollieren,
-  Dichtungen und Elemente auf Beschädigungen
überprüfen,
-  Unteren Türabschluss kontrollieren und auf Funktion
  prüfen,
-  Türbänder warten und einstellen,
-  Integrierter Türschließer, Schloss, Drücker,
Türgriff und
  Profilzylinder prüfen, warten und einstellen,
-  Gesamtfunktion der Anlage prüfen,
-  Prüfbuch und Protokoll erstellen.
-  Kostenlose Bereitstellung und Führung der
Prüfunterlagen
-  Anbringen der Prüfplakette
-  An- und Abfahrten sowie und Arbeitszeit während
der Vertragslaufzeit
-  Onlinezugang für den Auftraggeber zu den Objekt-
und
  Anlagendatendaten beim Auftragnehmer
-  Servicewartung-Vertragslaufzeit: 4 Jahre

Auszutauschende Teile, die nachweislich nicht dem
Gewährleistungsumfang unterliegen, werden im
Bedarfsfall
gesondert abgerechnet.

Mit der ordnungsgemäßen Prüfung und Wartung innerhalb
der vorgeschriebenen Zeiträume ist die vereinbarte
Verjährungsfrist gem. VOB/B, $ 13, Abs. 4, Nr. 2
eingehalten.
Der Anspruch auf Durchführung der Wartung
ausschließlich durch den AN kann daraus folgend nicht
abgeleitet werden.
Menge: 4,000 Jr

USt %: 19,00
